# Ausschreibung BBR
Angebotsaufforderung (GAEB DA XML 3.3, DA83)
Projekt: PN-035 ESMT - Umbau BT A
Währung: EUR
Vergabeart: Öffentliche Ausschreibung
Auftragsnummer: ESMT_BTA_VE301.0
Sicherheit Vertragserfüllung %: 0,00
Sicherheit Gewährleistung %: 0,00
Auftraggeber: ESMT, European School of Management & Technolo, Schloßplatz 1, 10117 Berlin, Ansprechpartner Ronald Niegisch, Telefon +49 171 171 56 33, E-Mail ronald.niegisch.e@esmt.org
Ausführungsort: ESMT, European School of Management & Technolo, Schloßplatz 1, 10117 Berlin, Ansprechpartner Ronald Niegisch, Telefon +49 171 171 56 33, E-Mail ronald.niegisch.e@esmt.org
Erstellt mit: 5 261025.2, NOVA AVA, 26.10.2026

## Allgemeines
Allgemeines:
Das Bauwerk ist denkmalgeschützt und verfügt über historische Einbauten welche restauriert werden. Die Restaurierungsmaßnahmen sind Bestandteil der Baumaßnahme. Das Gebäude ist während der Baumaßnahme im Betrieb.
Die Baumaßnahme wurde unterbrochen und wird voraussichtlich ab dem 01.01.2027 fortgeführt.
Vor der Unterbrechung kamen alle Schadstoffsanierungen zum Abschluss. Ebenfalls wurden alle für die Schadstoffsanierung erforderlichen Demontagen zu restaurierender Bauteile durchgeführt und auf der Baustelle eingelagert.
Anschrift der Baustelle
 ESMT
 European School of Management
 Schlossplatz 1
 10178 Berlin
Zufahrt zur Baustelle
 Breite Straße
 Neumannsgasse
 Hof- und Feuerwehrzufahrt
Gebäude
 Gebäude Bauteil A
 Grundfläche ca. 955 m2
 Gebäudehöhe ca. 28 m
Hinweise zum Baubetrieb:
Die Arbeiten finden bei laufendem Lehrbetrieb statt.
Es ist davon auszugehen, dass staub- und lärmintensive Arbeiten auf Anweisung nur zeitlich begrenzt ausgeführt werden können oder phasenweise unterbrochen werden müssen.
Flucht- und Rettungswege sind gem. Brandschutzordnung freizuhalten.
Die Arbeiten erfolgen zum Teil abschnittsweise, in Abstimmung mit den TGA-Gewerken Elektro, Heizung, Lüftung und Sanitär.
Containeranlagen:
für die Erfüllung der vertraglich vereinbarten Leistungen werden Bauseits Mannschaftscontainer und Sanitärcontainer zu Verfügung gestellt.
Baustrom / Bauwasser
für die Durchführung der Maßnahme werden Baustrom und Bauwasser zur Verfügung gestellt. Die Kosten der Verbrauchsstoffe trägt der AG.
Materialtransport:
Zur Andienung der Baustelle wird ein Bauaufzug an der hofseitigen Außenfassade vor dem Multifunktionsraum im 1. Obergeschoss, dem Wandelgang im 2. Obergeschoss und der Dachfläche auf dem Dach zur Verfügung gestellt. Die Bereitstellung des Bauaufzuges ist Bestandteil dieses Leistungsverzeichnisses. Im Hof steht eine Baustelleneinrichtungsfläche zur Verfügung.
Baubesprechungen / Bautagesberichte
Die Teilnahme an wöchentlich stattfindenden Baubesprechungen ist verpflichtend. In der Baubesprechung sind die Bautagesberichte der vorausgegangenen Woche zu übergeben.
Weitere Vertragsbedingungen:
Die beigefügten Regeln und Richtlinien des AG sind zu beachten:
- 2024_ESMT_Vertraulichkeit und Datenschutz.pdf
- 2025 ESMT_Richtlinie für Dienstleister.pdf
- 2025_ESMT_Haus- und Parkordnung.pdf
- 2026_ESMT_Code of Conduct_DE_EN.pdf
- ESMT_Organisatorische Hinweise externe Veranstalter.pdf

## Baustellenordnung
1 Vorbemerkung
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.
2 Allgemeines
Das Personal des ANs hat den Anweisungen des AG Folge zu leisten. Im nicht gerechtfertigten Weigerungsfall hat der AG das Recht, die erforderlichen Maßnahmen zulasten des ANs zu veranlassen.
Der AG wird bei offensichtlicher Missachtung der Unfallverhütungsvorschriften oder bei bestehenden Unfallgefahren die sofortige Einstellung der Arbeiten veranlassen. Die Unterbrechung dauert so lange an, bis die Gefahrenquelle beseitigt ist. Die durch die Unterbrechung entstehenden Kosten und Folgen gehen zulasten des verursachenden ANs. Der vereinbarte Fertigstellungstermin bleibt von dieser Maßnahme unberührt.
Der AN verpflichtet sich, seine Arbeit auf dem Baustellengelände erst aufzunehmen, wenn ihm die Arbeitserlaubnis vom AG erteilt wurde. Die in Verbindung mit der Arbeitserlaubnis erteilten Auflagen bezüglich der Arbeitssicherheit usw. sind einzuhalten.
Den Beschäftigten des ANs ist ausschließlich der Aufenthalt innerhalb der ihnen vom AG zugewiesenen Bereiche gestattet. Der Zugang zu anderen Bereichen des Gebäudes bzw. dem zum Gebäude gehörenden Gelände ist ausdrücklich untersagt.
Die Bauleitung ist berechtigt, gegen die Baustellenordnung zuwiderhandelnde Personen nach einmaliger Abmahnung von der Baustelle zu weisen.
3 Verantwortung des ANs
Der AN hat das Arbeitsschutzgesetz und die Unfallverhütungsvorschriften in der jeweils neuesten Fassung einzuhalten. Das von ihm eingesetzte Personal ist entsprechend der für seinen Arbeitsbereich gültigen Unfallverhütungsvorschrift zu unterweisen. Bei Arbeitsunfällen ist, unabhängig von der unternehmensinternen und arbeitsrechtlichen Meldepflicht, grundsätzlich der AG unverzüglich in Kenntnis zu setzen.
4 Persönliche Schutzausrüstung
Für alle Arbeiten hat der AN seinem Personal die notwendigen Schutzausrüstungen bereitzustellen. Er hat dafür zu sorgen, dass seine Mitarbeiter die Schutzausrüstungen nutzen. Prinzipiell besteht auf der Baustelle Schutzhelm- und Sicherheitsschuhpflicht.
Der AN ist dafür verantwortlich, dass der gesamte Bereich seiner Bau- und Montagestelle auch bei vorübergehender Abwesenheit des Personals so gesichert ist, dass keine Unfallgefährdungen bestehen.
5 Technische Sicherheit von Arbeitsmitteln
Verwendete Arbeitsmittel, wie Gerüste, Bauaufzüge, Arbeitsbühnen, elektrische Anlagen und Geräte, Krane und dergleichen, haben den geltenden Regeln und Unfallverhütungsvorschriften sowie den Allgemein Anerkannten Regeln der Technik zu entsprechen. Vorgeschriebene Sachkundigen- und Sachverständigen-Prüfprotokolle müssen vom AN rechtzeitig vorgenommen werden, sie sind einschl. aller sonstigen notwendigen Nachweise auf der Baustelle zur Einsicht vorzuhalten.
6 Hebezeuge und Montagefahrzeuge
Bei der Benutzung von mobilen Hebezeugen ist der AN für ordnungsgemäße Handhabung und Schutzvorkehrung verantwortlich. Das gilt auch für eingesetzte Anschlagmittel. Es dürfen nur für den beabsichtigten Transport zugelassene und sicherheitstechnisch einwandfreie Lastaufnahmemittel eingesetzt werden.
7 Absturzsicherungen
Gerüste sind nach DIN 4420 zu errichten. Vom Gerüstbauer ist dies durch das Anbringen eines oder mehrerer Gerüstkennzeichnungen, aus denen die zulässige Belastbarkeit, die Gerüstgruppe sowie DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.
8 Arbeiten in mehreren Ebenen
Bei Montagearbeiten ist das zeitgleiche Übereinanderarbeiten mehrer Personen auszuschließen. Ist dies nicht möglich, so sind alternative Maßnahmen zur Sicherung der Gefahrenbereiche wie Absperrungen vorzusehen.
9 Elektrosicherheit/Baustromversorgung
Elektroarbeiten dürfen nur von fachkundigen Personen ausgeführt werden. Es ist nur die Verwendung von zugelassenen und gem. UVV geprüften elektrischen Betriebsmitteln und Geräten gestattet. Ab der Hauptverteilung sind für die Arbeiten des ANs erforderliche Unterverteilungen Sache des ANs.
10 Baustellenbeleuchtung
Der AN stellt eine ausreichende Arbeitsplatzbeleuchtung für seine Mitarbeiter in allen Arbeitsbereichen im Rahmen seiner Leistungen zur Baustelleneinrichtung für sein Gewerk zur Verfügung.
11 Brand- und Explosionsschutz
Arbeiten in und an genutzten oder bewohnten Gebäuden stellen neben einer erhöhten Brandgefahr auch eine besonders hohe Gefährdung für die Nutzer und Bewohner der Gebäude dar. Aus diesem Grund sind alle Gerüstlagen arbeitstäglich von Materialresten zu säubern, brennbare Materialien, insbesondere Polystyroldämmstoffe, dürfen nur in solcher Menge auf Gerüsten gelagert werden, wie sie innerhalb der nächsten zwei Stunden verarbeitet werden sollen.
Aufgrund des äußerst hohen Risikos für Leib und Leben der Gebäudebewohner während der Ausführung von WDVS mit Polystyrol gilt: Werden Fassaden genutzter oder bewohnter Gebäude mit Polystyroldämmstoffen bekleidet, sind diese zu Ende jeden Arbeitstags so weit mit Armierungsputz zu versehen, dass nach Feierabend, nachts und am Wochenende nur in unumgänglich erforderlichem Umfang ungeputzte Dämmstoffflächen an den Fassaden verbleiben, um eine eventuelle Brandausbreitung zu minimieren.
Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.
Gasflaschen aller Art sind durch geeignete Maßnahmen gegen Umfallen zu sichern. Sie dürfen nicht der Sonne oder sonstigen Wärmeeinflüssen ausgesetzt werden. Die Aufstellorte für eine größere Anzahl von Gasflaschen sind mit dem AG im Vorfeld abzustimmen. Die Lagerung von Flüssiggas unter Erdlage ist grundsätzlich verboten.
12 Verkehrswege
Sämtliche Flucht- und Rettungswege sind vom AN permanent freizuhalten.
13 Sozialeinrichtungen
Waschräume und Toiletten werden durch den AN Rohbau bereitgestellt und regelmäßig gereinigt.
14 Fernsprechstelle
Ein Fernsprechgerät mit Notrufeinrichtung hat bei der örtlichen Fachbauleitung zur Verfügung zu stehen.
15 Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.
Andernfalls behält sich der AG vor, die Arbeiten zu unterbinden bzw. auf Kosten des ANs an einen Dritten weiterzuvergeben.
16 Abfallbeseitigung/Sauberkeit auf der Baustelle
Es ist besonders zu beachten, dass der Straßenverkehr nicht durch Verschmutzung oder sonstige baustellentypische Beeinflussung gestört wird. Auf der Baustelle wird die Abfallbeseitigung nach dem Verursacherprinzip organisiert.
Es wird während der gesamten Bauzeit immer eine saubere, den Unfallverhütungsvorschriften entsprechende Baustelle verlangt.
Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.
17 Alkohol
Im Bereich der Baustelle sowie im gesamten Betriebsgelände gilt absolutes Alkoholverbot. Sollten an der Baustelle Beschäftigte während der Arbeitszeit alkoholisiert angetroffen werden, behält sich der AG vor, die entsprechenden Personen ohne Abmahnung von der Baustelle zu verweisen.
18 Koordination und Überwachung der Arbeitssicherheit
Auf der Grundlage der Baustellenverordnung wird ein Sicherheits- und Gesundheitsschutzkoordinator eingesetzt. Er überwacht die Einhaltung dieser Baustellenordnung sowie die der Arbeitsschutz- und Unfallverhütungsvorschriften und schreitet bei erkennbaren Gefahrenzuständen ein. Die Tätigkeit des Koordinators befreit den AN nicht von der Verantwortlichkeit zur Erfüllung der Arbeitsschutz- und Unfallverhütungsvorschriften.
19 Sonstiges
Vor Beginn der Arbeiten ist die vorliegende Baustellenordnung nachweislich jedem Mitarbeiter zur Kenntnis zu geben. Die Baustellenordnung tritt bei Baubeginn mit sofortiger Wirkung in Kraft.

## ZTV Gerüstarbeiten
Zusätzliche Technische Vertragsbedingungen
Gerüstarbeiten
1 Grundlagen
Für die Leistungen dieses Gewerks gelten die VOB Teil C, insbesondere ATV DIN 18451 Gerüstarbeiten, und die Allgemein Anerkannten Regeln der Technik.
Ergänzend hierzu gelten die Regelwerke der nachstehend genannten Herausgeber in der zum Zeitpunkt der Ausführung gültigen Fassung als Grundlage von Kalkulation und Arbeitsausführung:
- DGUV: Deutsche Gesetzliche Unfallversicherung e. V.,
- TRBS: Technische Regeln für Betriebssicherheit TRBS 2121-1
- BFGB: Bundesverband Farbe Gestaltung Bautenschutz.
Quellenverzeichnis wichtiger Anforderungen:
Regelausführung für Systemgerüste (vorgefertigte Bauteile)
DIN EN 12810-1 Fassadengerüste aus vorgefertigten Bauteilen - Teil 1: Produktfestlegung
DIN EN 12810-2 Fassadengerüste aus vorgefertigten Bauteilen - Teil 2: Besondere Bemessungsverfahren und Nachweise
2  Vorbereitung und Planung
Der AN plant eigenverantwortlich seinen baustelleninternen Arbeitsablauf. Hieraus folgernd sind alle eventuellen bauablaufbedingten Aufwendungen für Hebezeuge, Mobilkraneinsätze, Bauzwischenzustände, Provisorien, Unterstützungen, Tragrüstungen, Lehren etc. integraler Leistungsbestandteil des AN und werden nicht gesondert vergütet.
Rechtzeitig vor Beginn der Gerüstbauarbeiten führt der AN unaufgefordert zu folgenden Themen Klärung mit dem AG herbei:
- ggf. erforderliches abschnittsweises Abrüsten,
- erforderliche Arbeitshöhen, Höhe letzte Gerüstlage,
- Lage der Gerüstverankerung,
- Art der Gerüstverankerung (z. B. Dauergerüstanker),
- Art des Verschließens der Gerüstankerlöcher,
- Lage der Leitergänge und ggf. Treppentürme,
- Belastungsfähigkeit des Untergrundes,
- beabsichtigte Nutzung des Gerüstes und erwartete Lasten/Belastungen,
- ggf. Höhenversprünge bzw. Gefälle in Gerüststandfläche,
- Erfordernis für Belagsverbreiterungen,
- ggf. erforderliche Schutzabdeckungen auf Abdichtungsflächen,
- ggf. erforderliche vorgezogene Abdichtungen unterhalb von Gerüstaufstandsflächen.
3 Ausführung und Konstruktion
3.1 Allgemeine Hinweise
Rüstungen sind erst nach Aufforderung durch den AG ab- oder umzubauen. Rüstungen sind spätestens 3 Tage nach Freimeldung zu demontieren/umzubauen und unverzüglich abzufahren. Nach dieser Frist geht die Gefahrtragung für die Beschädigung noch eingerüsteter Bauteile auf den AN über.
Werden die geforderten Absprachen zur Arbeitsausführung nicht vom AN herbeigeführt, so ist dieser dem AG gegenüber schadensersatzpflichtig.
3.2 Gebrauchsüberlassung
Die Rüstung und sämtliche Sicherheitsvorrichtungen (z. B. Beleuchtung, Abschrankungen, Brustwehr, Staubschutzfolien oder -netze) sind regelmäßig, jedoch mindestens in wöchentlichen Abständen, vom AN zu kontrollieren. Die Rüstung ist anderen Unternehmern zur Ausführung ihrer Arbeiten zu überlassen. Sie ist so zu erstellen, dass sie von allen am Bau beteiligten Gewerken ohne Umbauarbeiten gefahrlos genutzt werden kann.
3.3 Ausführung
Die Rüstung ist so aufzustellen, dass das ungefährdete Betreten und Passieren der Baustelle für Bewohner und Handwerker möglich ist. Alle Eingänge und Zuwegungen sowie Flucht- und Rettungswege sind in voller Breite von der Rüstung freizuhalten bzw. zu überbauen.
Je Gerüstabschnitt sind Montagepunkte für den Zweimastaufzug vorzurichten.
Die Verankerungstechnik und das Schließen der Verankerungslöcher müssen auf den Schichtaufbau des Bauteils und auf das Fassadensystem abgestimmt sein. Auf Verlangen des AG ist ein Verankerungsplan zu erstellen und mit dem AG abzustimmen.
Bei Gerüststellung auf wasserführenden Flächen (z. B. Vordächer, Flachdächer, Dachterrassen) sind durch den AN erforderliche Schutzmaßnahmen für wasserführende Eindichtungen und Maßnahmen zur Lastverteilung einzukalkulieren und vorzusehen. Eine Beschädigung oder Perforierung dieser Schichten ist zu vermeiden. Diese Flächen dürfen nur im Rahmen der zulässigen Belastung genutzt werden.
Der AN informiert sich vor Ausführung der Einrüstung, welche Fassadenbereiche zur Befestigung der Rüstung freigegeben sind. Für Metallgerüste sind Maßnahmen gegen eine statische Aufladung (z. B. Blitzeinschlag) vorzusehen.
Staubschutzfolien oder -netze sind in einheitlicher Farbe neuwertig einzubauen. Beschädigte Netze oder Folien sind unaufgefordert vom AN auszutauschen.
3.4 Gerüststatik und statische Nachweise
Der AN prüft rechtzeitig vor Ausführungsbeginn, ob die vorgesehenen Gerüstkonstruktionen von der Typenstatik des von ihm verwendeten Gerüsts abgedeckt sind oder ob objekt- oder konstruktionsbezogene Nachweise erstellt werden müssen. Sind solche Nachweise erforderlich, so erstellt der AN sie unaufgefordert und zu eigenen Lasten in prüffähiger Form und veranlasst unaufgefordert und zu seinen Lasten die Prüfung seiner statischen Nachweise.
Ist dem AN die Art, Beschaffenheit und Tragfähigkeit des Gerüstuntergrundes nicht ausdrücklich vom AG angegeben worden, so holt der AN vor Ausführungsbeginn unaufgefordert alle zur Beurteilung der Tragfähigkeit des Untergrundes erforderlichen Informationen ein.
3.5 Skizze
Besonderheiten zur Gerüststellung im EG:
Bei der Errichtung der Treppen- Fassadengerüste ist darauf zu achten, dass der aus dem Keller führende Fluchtweg freizuhalten ist. Der Fluchtweg ist von der Baustelle eindeutig abzutrennen.
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
## VE 301.0_Gerüstturm: Gerüstturm mit BE-Aufzug
Datum: 13.10.2026
Angaben zur Mengenermittlung:
  Verfahren: REB23003-2009

### Titel 1 Vorbereitende Leistungen

**1.1 Gerüst - Technische Bearbeitung**
*** Pauschalposition
Technische Bearbeitung (Werkstatt- und Montageplanung) für alle in den nachfolgenden Leistungspositionen beschriebenen Arbeiten der Vergabeeinheit gem. ZTV, VOB/C und Vortexten:
Leistungsumfang
- örtliches Aufmaß Gelände und Bauobjekt
- Montage- und Ausführungspläne (erforderliche Ansichten, Details, Verbindungen, Anschlüsse)
- prüffähige statische Nachweise als Einzel- bzw. Systemnachweise für sämtliche nachfolgend beschriebenen Gerüstbauleistungen
Die vom AN vorzulegende Planung muss mindestens enthalten:
- Festlegung Höhe Gerüstlage oberste Arbeitsebene/ Trauflage
- Festlegung von, bzw. Abstimmung mit dem AG zu Arbeits- und Gerüstabschnitten
- Lage von Leitergängen und Treppentürmen
- Berücksichtigung bauseitiger Wandaufbauten einschließlich Glasfassaden und Fensterelemente
- Berücksichtigung AG-seitig zu definierender Materialanlieferungsstellen
- Berücksichtigung der für die Baustelle erforderlichen Durchgänge, Flucht- und Rettungswege
- Angabe zu Erfordernis, Anzahl und Auslegung von Gerüstankern
- Planung und Statik zur BE-Auzuganlage einschließlich eller erforderlichen Elementer zur Statik
Rechtzeitige Vorlage der Werkstatt- und Montageplanung durch den AN in Bezug auf
- mind. 5-tägigen Prüfzeitraum des AG
- Einarbeitung der Prüfanmerkungen; Wiedervorlage
- Materialdisposition des AN
Die Werkstatt- und Montageplanung übergibt der AN 2-fach in Papierform sowie in Dateiform als PDF.
Menge: 1,000 psch

### Titel 2 Außengerüst / BE-Aufzug / Treppenturm

*Hinweis: AUSSENGERÜST*

**2.1 Fassadengerüst, LK4, W09**
Arbeitsgerüst gem. DIN EN 12811-1 als längenorientiertes Standgerüst (Fassadengerüst DIN EN 12810-1), Gebrauchsüberlassung nach gesonderter Position abzurechnen.
Leistungsbestandteile
- Nivellement und Planie des Untergrundes
- Aufbau
- Abbau
Hinweis:
Dachfang wird gesondert berücksichtigt.
Zweck: Sowohl Arbeitsgerüst für Fassaden- und Dacharbeiten als auch Arbeitsgerüst für Innenräume.
Beanspruchung: Personen, Geräte, Material
Vorleistung:  tragfähiger Grund
Lastklasse: 4 (3 kN/m2)
Breitenklasse: W09 (mind. 0,90-1,20 m)
Standfläche: eben, normal belastbar, nicht befestigt Überbrückungsträger für Kellertreppe und Lichtschächte in gesonderter Position
Höhe einzurüst.Fläche: bis 28m
Befestigungsuntergrund: Fassaden- u. Fensterelemente
Fassadenaufbau: bis 30cm
Aufstellort: außen
Gerüstbeläge  nur in den Ebenen mit Aufzugzugang 1.OG, 2.OG und Dach
Skizze:
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Fassade bis 20m länge
Menge: 550,000 m2

**2.2 Fassadengerüst, LK4, W09, Gebrauchsüberlassung**
Gebrauchsüberlassung für das Fassadengerüst (Lastklasse 4).
Gebrauchsüberlassung: ca. 70 Wochen
Menge: 38800,000 m2Wo

**2.3 Belagsverbreiterung 70cm, innen**
Belagsverbreiterung an der Innenseite des Arbeitsgerüstes als nachträglich separat herausnehmbare Konsolen, Gebrauchsüberlassung nach gesonderter Position abzurechnen.
Leistungsumfang
- Aufbau
- Abbau
Zweck:  Fassadenarbeiten
Beanspruchung: Personen, Material, Geräte
Vorleistung: Fassadengerüst
Anforderung: gesonderte Rückbaubarkeit unabhängig von Rückbau Fassadengerüst
Lastklasse: 4 gemäß DIN 12811-1
Breite: 70 cm
Aufstellort: außen
Menge: 90,000 m

**2.4 Belagsverbreiterung 70cm innen, Gebrauchsüberlassung**
Gebrauchsüberlassung für die Gerüstverbreiterung (innen).
Gebrauchsüberlassung: ca. 70 Wochen
Menge: 6300,000 mWo

**2.5 zusätzlicher Seitenschutz, innen**
Zusätzlicher Seitenschutz an den Innenseiten der Gerüstlagen des Arbeitsgerüstes gem. DIN EN 12811-1, Gebrauchsüberlassung nach gesonderter Position abzurechnen.
Leistungsbestandteile
- Aufbau
- Abbau
Zweck:  Absturzsicherung
Beanspruchung: 0,3 kN (horizontale Einzellast) gemäß DIN 12811
Vorleistung: Arbeitsgerüst als Schutzgerüst
Erfordernis: bei Abstand zwischen Belag und Bauwerk > 30 cm gemäß DIN 4420-1
Aufstellort: außen
Aufzugzugang 1.OG und 2.OG
Menge: 30,000 m

**2.6 zusätzlicher Seitenschutz, innen, Gebrauchsüberlassung**
Gebrauchsüberlassung für den zusätzlichen Seitenschutz (innen).
Gebrauchsüberlassung: ca. 5 Wochen
Menge: 2100,000 mWo

**2.7 Fanggerüst, <20°**
Erweiterung des vorhandenen Fassadengerüstes zum Fanggerüst gemäß DIN 4420-1 im Bereich der Traufen, Ortgänge und Giebelseiten an Flachdächern und flachgeneigten Dächern, Gebrauchsüberlassung nach gesonderter Position abzurechnen.
Leistungsbestandteile
- Fanglage (FL)
- Seitenschutz (SSZ)
Leistungsumfang
- Aufbau
- Abbau
Zweck:  Auffangen von abstürzenden Personen
Beanspruchung: keine planmäßige Beanspruchung
Vorleistung: Fassadengerüst
Bezeichnung: Schutzgerüst DIN 4420-1 - FG - FL1
Fanglage: FL1 (Absturzhöhe bis 2,00 m, w= 0,90 m) gem. DIN 4420-1
Seitenschutz: 0,3 kN (horizontale Einzellast)
 gemäß DIN 12811
Erfordernis: bei geneigten Flächen bis einschl. 20°
Aufstellort: außen auf Fassadengerüst
Menge: 20,000 m

**2.8 Fanggerüst, Gebrauchsüberlassung**
Gebrauchsüberlassung für das Fanggerüst.
Gebrauchsüberlassung: ca. 50 Wochen Hochbau + 20Wochen TGA
Menge: 1400,000 mWo

**2.9 Überbrückungsträger, LK4, außen und innen**
Überbrückungsträger als Gitterkonstruktionen in der Gerüstkonstruktion, Gebrauchsüberlassung nach gesonderter Position abzurechnen.
Leistungsumfang
- Aufbau
- Abbau
Zweck:  Überbrückung von Durchfahrten, Hauseingängen, nicht tragfähigen Bauteilen, etc.
Beanspruchung: Personen, Material, Geräte
Vorleistung: Fassadengerüst
Lastklasse: 4 (3 KN/m2) gem. DIN EN 12811-1
Überbrückungsbreite: max. 4,00 m i. L.
Aufstellort: außen oder innen
Aufmaß nach Breite der Öffnung.
Menge: 15,000 m

**2.10 Überbrückungsträger, LK4, Gebrauchsüberlassung**
Gebrauchsüberlassung für die Überbrückungsträger (Lastklasse 4).
Gebrauchsüberlassung: ca. 70 Wochen
Menge: 1400,000 mWo

**2.11 Temporäre Sondergerüstanker, Fensterelemente**
Temporäre Sondergerüstanker mit statischem Nachweis zur Überbrückung übergroßer Abstände zwischen Gerüst und Rohbau einschließlich wärmedämmender Hülse zum Einbau in die Wärmedämmung für das beschädigungsfreie Entfernen von Gerüstankern beim Abrüsten.
Leistungsbestandteile
- Verankerung
- Befestigung der Verankerung
- Verschlussstopfen
Zweck: Horizontallastanker
Beanspruchung: Horizontalkräfte Fassadengerüst
Vorleistung: Rohbau Betonaußenwände
Folgeleistung: Klinker-Vormauerschale
Gesamtdicke VHF: bis 375 mm
Gerüstabstand: ca. 50 cm (innerer Gerüstständer zu Außenwand)
Ausführung: bspw. Gerüstrohr mit integrierter Stockschraube zur Aufnahme der
 H-Kräfte als zugelassene
 Konstruktion
 Dämmstoffhülse zum Verbleib
Aufstellort: außen
Abrechnung je m2 Gerüst über gesamte Gerüststellfläche mit
Einbauerfordernis.
Fassade:
30m x 27,7m
Menge: 550,000 m2

**2.12 Temporäre Sondergerüstanker, Gebrauchsüberlassung**
Gebrauchsüberlassung für temporäre Sondergerüstanker.
Gebrauchsüberlassung: ca. 70 Wochen
Menge: 38800,000 m2Wo

*Hinweis: BE - AUFZUG*

**2.13 Aufzugsturm im Fassadengerüst**
Gerüstturm als integraler Bestandteil der Fassadenrüstung als Gerüsterweiterung zur Montage eines Vertikalaufzuges. (Aufzug in gesonderter Position, Gebrauchsüberlassung nach gesonderter Position abzurechnen).
Leistungsumfang
- Aufbau
- Abbau
Leistungsbestandteile
- Gerüstturm
- Umwehrung
- Plattform im Übergang zum Fassadengerüst je Geschossebene
Zweck: Materialtransport
Beanspruchung: Personen, Material, Geräte
Vorleistung: Fassadengerüst
Grundfläche: 2,00x2,00 m
Anzahl d. Plattformen: in jeder Gerüstebene
Gesamthöhe: bis 30 m
Tragfähigkeit Aufzug: 1,5 t
Aufstellort: außen
Abrechnung nach Höhe von Gelände bis oberste Plattform.
Menge: 28,000 m

**2.14 Aufzugsturm, Gebrauchsüberlassung**
Gebrauchsüberlassung für Aufzugsturm als Erweiterung Fassadengerüst.
Gebrauchsüberlassung: ca. 70 Wochen 50 Hochbau + 20 TGA
Menge: 1960,000 mWo

**2.15 Zweimastenaufzug, <30,00m**
Materialaufzug als Zweimastenaufzug an vorhandenem Baugerüst, Gebrauchsüberlassung nach gesonderter Position abzurechnen.
Leistungsbestandteile
- Aufbau
- Abbau
Zweck: Höhenzugang
Beanspruchung: Personen
Tragfähigkeit: mind. 1.000 kg
Antriebsart: Zahnstange
Lastbühne (LxB): min. 3,00x1,25 m
Max. Förderhöhe: 30,00 m
Motorleistung: > 3 kW
Fördergeschwindigkeit: 20,00 m/min
Betriebsspannung: 400 V
Aufstellort: außen
Menge: 1,000 St

**2.16 Zweimastenaufzug, Gebrauchsüberlassung**
Gebrauchsüberlassung für den Zweimastenaufzug.
Gebrauchsüberlassung: ca. 70 Wochen
Menge: 70,000 StWo

*Hinweis: TREPPENTURM*

**2.17 Treppenturm**
Bautreppenturm einschl. Geländer, Handlauf und Trittschutz, Gebrauchsüberlassung nach gesonderter Position abzurechnen.
Leistungsbestandteile
- Aufbau
- Abbau
Zweck: Höhenzugang UVV und Materialtransport
Beanspruchung:  Personen
Vorleistung: Gerüst
Lastklasse: 4 (3 kN/m2) gem DIN 12811-1
Laufbreite: mind. 0,60 m
Auftrittstiefe: mind. 25 cm
Gerüsthöhe: bis 28 m
Aufstellort: außen
Abrechnung von Geländeoberkante bis oberste Plattform.
Menge: 28,000 m

**2.18 Treppenturm, Gebrauchsüberlassung**
Gebrauchsüberlassung für den Treppenturm.
Gebrauchsüberlassung: ca. 70 Wochen
Menge: 1960,000 mWo

**2.19 Baufeld- und Bauwegebeleuchtung**
Baufeld- und Bauwegebeleuchtung
Leistungsbestandteile
- Aufbau
- Abbau
Zweck: Baufeld- und Bauwegebeleuchtung zur EInhaltung der UVV
Kabel: bis 100m inkl. aller erforderlichen Abzweigungen
Leuchten 1x Baufeld 500W LED
 7x Treppenturm 17W LED
Menge: 1,000 St

**2.20 Baufeld und Bauwegebeleuchtung, warten und betreiben**
Baufeld- und Bauwegebeleuchtung, warten und betreiben
Leistungsbestandteile
- Austausch von Leuchttmitteln
- Anpassung an Baufortschritt
Zweck: Aufrechterhaltung der Anvorderungen aus UVV zur Baufeld- und Bauwegebeleuchtung
Menge: 70,000 StWo

*Hinweis: Sonstiges*

**2.21 Baufeldabtrennungen und Schutz aus OSB**
Baufeldabtrennungen und Schutzandeckungen aus OSB-Platten einschließlich UK
Leistungsbestandteile
- UK aus Kanthölzern
- OSB-Platten
- Verbindungsmittel
Zweck: Abtrennung Kellerfluchtweg/Baustelle,
 Schutzabdeckung Baustelle/Passanten
 Dachübergang Attika
Menge: 50,000 m2

### Titel 3 Dokumentation / Nachweisarbeiten

*Hinweis: ABRECHNUNGSHINWEIS Stundenlohnarbeiten*
Stundenlöhne enthalten die Zulagen für Feiertags-, Samstags- und Sonntagsarbeit sowie für Überstunden.
Mit den Stundenlöhnen sind im Weiteren Fahrkosten, Aufwendungen für Verpflegung, Übernachtung sowie Kleinmaterialien, Einsatz von Kleinmaschinen und Verbrauchsmaterialien usw. abgegolten.
Ein Anspruch auf Ableistung der nachstehend genannten Stunden besteht generell nicht.
Ein Vergütungsanspruch für Zeitaufwendungen entsteht nur, wenn die voraussichtlich benötigten Aufwendungen vor Arbeitsausführung von der Bauleitung bestätigt/beauftragt wurden.
Für einfache Tätigkeiten, wie Transport, Reinigung, Stemm- und Abbrucharbeiten etc., gelangen grundsätzlich nur die Stundensätze für Bauhelfer zur Abrechnung.
Die vom AN angegebenen Stundensätze werden als Grundlage wechselseitiger Zeitaufwandsverrechnung zwischen AN und AG herangezogen.

**3.1 Dokumentationsunterlagen**
Dokumentation der Bauleistungen
Leistungsumfang
- Fertigung
- Übergabe
Leistungsbestandteile
- Liste aller Positionen mit Zuordnung aller in den Position verbauten Baustoffe, sortiert nach LV-Positionen
- Sammlung aller Produktdatenblätter zu verbauten Baustoffen in alphabetischer Reihenfolge
- Bautagesbereichte in cronologischer Reihenfolge
- CAD-Pläne
- Papierpläne
- Statikpläne
- Statikberechnungen
- Übereinstimmungserklärungen
- Fachunternehmererklärungen
- VOB-Abnahmeprotokoll
- VOB-Schriftverkehr zu Behinderungs- und Bedenkenanzeigen
Übergabeform:
digitale Übergabeformate sind ausschließlich DWG und PDF
1x Papier
1x Upload auf den Projektserver
Menge: 1,000 St

**3.2 Stundensatz: Fachwerker**
Stundensatz für Leistungen, welche nicht in den Positionen erfasst sind und nur auf ausdrückliche Anweisung der Bauleitung gegen Nachweis zur Ausführung kommen.
Fachwerker
Menge: 10,000 h

**3.3 Stundensatz: Bauhelfer**
Stundensatz für Leistungen, welche nicht in den Positionen erfasst sind und nur auf ausdrückliche Anweisung der Bauleitung gegen Nachweis zur Ausführung kommen.
Bauhelfer
Menge: 10,000 h
